# Aerotermo de agua caliente para instalación solar térmica, alimentación monofásica a 230 V, potencia disipadora de 24 kW, con un ventilador de 265 W de potencia

- Propiedad del archivo: CYPE INGENIEROS, S.A.
- Formato: FIEBDC-3/2002
- Divisa: EUR
- Costes indirectos: 3.00 %
- IVA: 21.00 %

## I Instalaciones

### IC Calefacción, climatización y A.C.S.

#### ICF Unidades no autónomas para climatización

**ICF110** Ud Aerotermo de agua caliente para instalación solar térmica, alimentación monofásica a 230 V, potencia disipadora de 24 kW, con un ventilador de 265 W de potencia.
Aerotermo de agua caliente para instalación solar térmica, alimentación monofásica a 230 V, potencia disipadora de 24 kW, con un ventilador de 265 W de potencia, adecuado para funcionar con solución agua-glicol de hasta el 40% de anticongelante puro, de alta resistencia a la corrosión. Totalmente montado, conexionado y puesto en marcha por la empresa instaladora para la comprobación de su correcto funcionamiento.
Incluye: Replanteo de la unidad. Colocación y fijación de la unidad. Conexionado con las redes de conducción de agua y eléctrica. Puesta en marcha.
Criterio de medición de proyecto: Número de unidades previstas, según documentación gráfica de Proyecto.
Criterio de medición de obra: Se medirá el número de unidades realmente ejecutadas según especificaciones de Proyecto.

| Código | Ud | Descripción | Rendimiento | Precio | Importe |
|---|---|---|---|---|---|
| mt38csj600aaa | Ud | Aerotermo de agua caliente para instalación solar térmica, alimentación monofásica a 230 V, potencia disipadora de 24 kW, con un ventilador de 265 W de potencia, adecuado para funcionar con solución agua-glicol de hasta el 40% de anticongelante puro, de alta resistencia a la corrosión. (material) | 1.000 | 1033.05 | 1033.05 |
| mo005 | h | Oficial 1ª instalador de climatización. (mano de obra) | 3.265 | 18.13 | 59.19 |
| mo104 | h | Ayudante instalador de climatización. (mano de obra) | 3.265 | 16.40 | 53.55 |
| % | % | Costes directos complementarios | 2 % | 1145.79 | 22.92 |
|  |  | Costes directos |  |  | 1168.71 |
